# Umnutzung Verwaltungsgebäude Beyer Gelände
Angebotsaufforderung (GAEB 90, DA83)
DV-Nummer: W2504
Währung: EUR
Auftraggeber: Markt Weidenberg, Rathausplatz 1, 95466 Weidenberg,

## Aufzugsanlage
Datum: 14.10.26

*Hinweis*
Beschreibung

Allgemeine Baubeschreibung

1.Zu- und Anfahrtmöglichkeiten
Die Verkehrsanbindung erfolgt über die herkömmlichen
Verkehrswege.

2.Das Parken von Firmenfahrzeugen
Auf dem Bauhofgelände stehen Möglichkeiten für
Baustelleinrichtungs- und Lagerflächen zur Verfügung.
Diese werden auf Anfrage bei der Bauhofleitung oder
dem Fachplanungs-Büro´s zugewiesen. Um die
reibungslose Abwicklung von Materialanlieferungen zu
gewährleisten, ist das dauerhafte Parken von
Firmenfahrzeugen aller Art im direkten
Baustellenbereich untersagt.

3. Arbeitszeiten
Es gelten die gesetzlichen Vorgaben zur Arbeitszeit.

4. Im geschlossenen Gebäude der Baustelle gilt
Rauchverbot (nach Rohbau).
Raucherzonen im Außenbereich werden durch die
Bauleitung zugewiesen.

5. Wasser- und Stromanschlüsse
Die Anschlüsse sind im Umfeld des Baugeländes
vorhanden.

6. Schuttbeseitigung
Anfallender Bauschutt und alle von der Eigenarbeit
herrührenden Baustoffe, Abfälle und dergl. sind
täglich zu
beseitigen und unter Berücksichtigung der Richtlinien
des Umweltschutzes von der Baustelle zu entfernen.
Die Kosten hierfür sind mit den Einheitspreisen
abgegolten.
Die Baustelle ist darüber hinaus abends besenrein zu
verlassen. Bei Nichteinhaltung werden die Reste nach
fruchtloser schriftlicher Aufforderung und
Fristsetzung auf Kosten des AN durch Dritte entfernt.

7. Erstellen von Werk- und Montageplänen
Zum Leistungsbeginn erhält der Auftragnehmer die
erforderlichen Ausführungspläne und Details
in DWG und PDF.
Die Werk- und Montageplanung gemäß VOB Teil C ist dem
AG bzw. dem zuständigen Fachplaner
spätestens 8 Wochen nach Auftragserteilung zur Prüfung
und Freigabe vorzulegen.
Zur Werk- und Montageplanung gehört das Erstellen der
Werkstattplanung für den gesamten
ausgeschriebenen Leistungsumfang.

Sämtliche fortlaufenden Änderungen oder Neuerungen
während der Bauphase müssen vom AN in die Pläne
übernommen werden. Die dazugehörigen Abklärungen mit
den am Bau beteiligten Firmen, Herstellern oder
dem AG obliegen dem AN.

8. Baubesprechungen
In der Bauleitung finden 1 mal wöchentlich Bauablaufs-
und Termingespräche statt.
Hierzu hat der verantwortliche Firmenbauleiter oder
Meister anwesend zu sein.
Dieser Aufwand ist in die Angebotspreise mit zu
kalkulieren und wird nicht gesondet vergütet.

9. Rechnungen und Aufmaße
Rechnungen (2-fach Papier oder digital) und Aufmaße
mit Abrechnungszeichungen (1-fach) sind bei der
Bauleitung einzureichen, adressiert an den
Auftraggeber.
Rechnungen mit Vorlage unvollständiger
Abrechnungsunterlagen z.B. fehlende/unvollständige
Abrechnungsnachweise / Abrechnungsplänen, unleserliche
Aufmaßdokumentationen, sowie nicht
nachvollziehbarer Massenermittlungen, die zu erhöhten
Prüfaufwendungen führen, werden unter Angabe der
Fehlteile unverzüglich als nicht prüffähig
zurückgewiesen. Die Prüffrist beginnt erst mit
Einreichung der
vollständigen Unterlagen neu.

10. Stundenlohnarbeiten
Im Stundenlohn sind Arbeiten nur auf besondere
Anordnung des AG auszuführen.

11. Bautagesberichte:
Der Auftragnehmer ist verpflichtet, Bautagesberichte
zu führen und der Bauüberwachung wöchentlich zu
übergeben. Sie müssen alle Angaben enthalten, die für
die Ausführung und Abrechnung des Auftrages von
Bedeutung sein können.Dazu zählen Bennenung der
durchgeführten Arbeiten und Arbeitsörtlichkeiten.

12. Baustellenverkehr
Es dürfen grundsätzlich nur die für den
Baustellenverkehr freigegebenen Straßen benutzt werden.

Zur Vermeidung von Unfällen und Behinderungen bei der
Durchführung von Arbeiten ist das Parken von
Kraftfahrzeugen auf den Straßen der Anlage und der
Baustelle untersagt. Auch dürfen die Straßen nicht zu
Lager- und Abstellzwecken genutzt werden und sind
von Verunreinigungen freizuhalten.

Kraftfahrzeuge, die nicht der Straßenverkehrsordnung
entsprechen, dürfen auch nicht auf der Baustelle
eingesetzt werden.

Transporte welche zu Straßensperrungen führen sind mit
mindestens 5 Tagen Vorlauf über die Bauleitung
beim Auftraggeber anzumelden.

13. Baustellenordnung
Die Baustellen- und Montageordnung ist für jeden
Auftragnehmer bindend. Alle aus der BMO
hervorgehenden Auflagen und dergleichen sind zu
erfüllen.

Der Bauherr wird vor Beginn der Arbeiten den
Koordinator benennen und einen Sicherheits- und
Gesundheitsschutzplan (SIGE-Plan) erstellen.

Alle notwendigen Maßnahmen, die der Koordinator
veranlasst bzw. die der SIGE-Plan vorsieht, sind vom AN
sofort auszuführen. Sollten durch den Auftragnehmer
gesundheitsgefährdende Arbeiten ausgeführt werden,
ist dies dem Koordinator rechtzeitig anzuzeigen (z.B.
Abbrucharbeiten).

14. Sicherungsmaßnahmen
Alle Sicherungsmaßnahmen sind mit dem AG abzustimmen.

Auflagen und Anordnungen durch die
Berufsgenossenschaft sind sofort umzusetzen.

15. Aufmaß
Der Auftragnehmer ist verpflichtet, für jede Position
das Aufmaß eigenverantwortlich an Ort und Stelle zu
nehmen und die Regulierung auftretender Abweichung der
Vorunternehmer mit der Bauleitung abzustimmen.
Die Aufmaße sind prüfbar und nachvollziehbar in
Abrechnungsplänen zu dokumentieren. Abweichungen in
dieser Vorgehensweise sind vorab mit der Bauleitung
abzustimmen und deren Zustimmung entsprechend
vorab einzuholen.

16. Arbeitsunterbrechung / Arbeitsausführungen
Einzelne Arbeiten müssen entsprechend dem Bautenstand
bzw. Baufortschritt der Fremdgewerke z.T. vor-
bzw. nachgezogen werden. Eine kontinuierliche
Ausführung der Gesamtleistung ist somit nicht
garantiert.
Kosten infolge geplanter Arbeitsunterbrechungen nach
Bauzeitenplan können nicht geltend gemacht werden.

In der Leistungsbeschreibung bedeutet "nach besonderer
Anordnung des AG", dass auch mit der
Vorbereitung zur Ausführung erst nach besonderer
Anordnung zu beginnen ist.

17. Maße und Mengen
Alle im Leistungsverzeichnis angegebenen Maße und
Mengen sind Planmaße und können ohne Prüfung
nicht für Bestellung und Leistungsausführung verwendet
werden.

18. Verschwiegenheit und Weitergabe von Informationen
Der Vertragspartner verpflichtet sich, über alle im
Zusammenhang mit der Tätigkeit oder Zusammenarbeit
bekannt gewordenen vertraulichen Informationen,
Geschäftsgeheimnisse sowie über die überlassenen
Unterlagen, Pläne, Dateien und Daten absolutes
Stillschweigen zu bewahren.Die Weitergabe dieser
Unterlagen oder von Auszügen daraus an Dritte ist
sofern keine ausdrückliche, schriftliche Einwilligung
vorliegt  strengstens untersagt. Dies gilt auch für
die Erstellung von Kopien, Abschriften oder die
digitale
Speicherung außerhalb der genehmigten Systeme.Die
Pflicht zur Verschwiegenheit und zum Verbot der
Weitergabe gilt auch nach Beendigung des Vertrags-
oder Arbeitsverhältnisses fort.

*Hinweis*
Technische Vorbemerkungen zur Leistungsbeschreibung

Massgebend für die Ausführung sind die zum Zeitpunkt
der Ausschreibung gültigen Normen und Richtlinien.

Diese Vorbemerkungen sind Zusätzliche Technische
Vertragsbdingungen. Sie sind als solche Bestandteil der
Leistungsbeschreibung und werden wesentlicher
Vertragsbestandteil.

Das Leistungsverzeichnis hat nur dann Gültigkeit, wenn
die nachfolgenden Stundenlohnsätze, Gerätesätze
und Materialpreise ausgefüllt sind. Die Preise gelten
für die gesamte Bauzeit.

Die Beschreibung der einzelnen Leistungen des
Leistungsverzeichnisses sind dem Standardleistungsbuch
(StLB), soweit sie durch eine
Standardleistungsbuchnummer gekennzeichnet sind,
entnommen.

Die punktierten Zeilen sind vom Bieter vollständig
auszufüllen.

Im folgenden wird auf die Bekanntmachung der
Bayerischen Staatsregierung über die Richtlinien der
Bayerischen Staatsregierung über die Berücksichtigung
von Umweltgesichtspunkten bei der Vergabe
öffentlicher Aufträge (Umweltrichtlinien Öffentliches
Auftragswesen) hingewiesen.

Bei einer Änderung der Leistungen hat der AN
unaufgefordert ein Nachtragsangebot einzureichen.
Nachtragsangebote sind auf der gleichen
Kalkulationsbasis wie der Hauptauftrag zu erstellen.
Pauschalangebote im Hauptauftrag gelten ebenso für
alle Nachtragsaufträge.

Die Preise für Nichteisen-(NE)-Metalle sind nach den
aktuellen Preisen zur  Angebotsabgabe zu kalkulieren
und entsprechend anzubieten.

Für die Güte der Stoffe und Bauteile sowie für die
Ausführung der Leistungen gelten die einschlägigen
Normen und Herstellerangaben. Der AN hat dem AG den
Nachweis der Überwachung (Güteüberwachung)
für die zu liefernden Stoffe und Bauteile entsprechend
den betreffenden DIN-Normen zu erbringen.

Der AN verpflichtet sich, sofort nach Auftragserhalt
die bereits erfolgten Ausführungen von Schlitzen,
Durchbrüchen, Einbringungsöffnungen und sonstigen
Arbeiten vor Ort zu überprüfen. Sämtliche Maße sind
am Bau zu nehmen und falls erforderlich zu ergänzen.
Durch Unterlassung entstehende Kosten gehen zu
Lasten des AN´s.

Der AN hat sich vor Ausführung der Arbeiten über die
Lage von Leitungen, Kabel,  Kanäle, etc. bei den für
die Ver- und Entsorgungsanlagen zuständigen Trägern zu
unterrichten.

Maschinen und Geräte, die bauseits gestellt oder von
anderen Firmen geliefert bzw. aufgestellt und vom AN
angeschlossen werden, dürfen nur mit Einverständnis der
Bauleitung bzw. der Montagefirma in Betrieb genommen
werden. Alle vom AN gelieferten Maschinen und
Steuergeräte sind vom AN anzuschließen und in Betrieb
zunehmen. Die dafür entstehen Kosten sind mit den
Einheitspreisen abgegolten.

Der AN haftet für die von ihm ausgeführten
Konstruktionen. Hierbei wird hingewiesen auf die VOB B
§ 13
Abs. 3. Hat der Unternehmer Bedenken gegen die im LV
beschriebenen Konstruktionen und bautechnichen.
Ausführungen, müssen diese mit der Abgabe des
Angebotes schriftlich eingereicht werden.
Der Auftragnehmer trägt alle Folgen,
die sich aus der teilweisen oder gänzlichen
Vernachlässigung dieser Pflicht ergeben.

Bereits erbrachte Leistungen, die von anderen
Handwerkern an der Baustelle beschädigt werden, sind
unverzüglich der Bauleitung zu melden.

Der AN ist verpflichtet, gemeinsam mit der örtlichen
Bauleitung alle am Bau erforderlichen Leistungen zu
koordinieren bzw. dafür zu sorgen, dass in
Zusammenarbeit mit anderen Firmen alle notwendigen
Maßnahmen getroffen werden, die zu einer einwandfreien
Montage der Anlage erforderlich sind.

Alle im Leistungsverzeichnis beschriebenen Positionen
sind gemäß DIN 18 299 Ziffer 2.1.1
betriebsfertig anzubieten, auch wenn nicht extra
darauf hingewiesen wird. Bohrungen bis 50mm
werden nicht gesondert vergütet.

*Hinweis*
ZUSÄTZLICHE TECHNISCHE VORBEMERKUNGEN

Insbesondere wird hingewiesen auf:

- Bürgerliches Gesetzbuch - BGB -
- Verdingungsordnung für Bauleistungen - VOB -
- Europäische Normen - EN -
- Internationale Normen - IEC -
- Deutsche Normen - DIN -
- Verband deutscher Elektrotechniker e.V. - VDE -
- anerkannte Regeln der Technik
- Muster-Leitungsanlagen-Richtlinie - MLAR -
- Technische Anschlussbedingungen für den Anschluss an
das Niederspannungsnetz -
  TAB -, zu beziehen von dem örtlichen
Elektrizitätsversorgungsunternehmen (EVU)
- Verordnung über Allgemeine Bedingungen für
dieElektrizitätsversorgung von
  Tarifkunden -  AVBEltV -
- Verordnung über den Bau von Betriebsräumen für
elektrische Anlagen - EltBauV -
- Verwaltungs-Brufsgenossenschaft - VBG -
- Unfallverhütungsvorschriften - UVV -
- Verband für Schadenverhütung - VDS -
- Zentralverband der Deutschen Elektrohandwerke - ZVHE
-
- Vereinigung Deutscher Elektrizitätswerke e.V. - VDEW
-
- Verband der Bayerischen Elektrizitätswirtschaft e.V.
- VBEW -
- Vereinigung der Technischen Überwachungs-Vereine
e.V. - VdTÜV -
- Internationaler Zusammenschluss der nationalen
Normenausschüsse zur Aufstellung
  von Normen - ISO -
- Ex-Schutz-Bestimmungen
- Gesetz über die elektromagnetische Verträglichkeit -
EMV -
- Deutsches Institut für Bautechnik Baurecht - DIBt -
- Allgemeine Technische Vertragsbedingungen für
Bauleistungen - ATV -
- Feuerwehr Richtlinien
- Brandschutzgutachten
- Die in der Leistungsbeschreibung angegebenen
Besonderen Technischen
  Anschlussbedingungen
- Schallschutz DIN 4109 und VDI 4100

1.
Das verwendete Material muss den neuesten
VDE-Vorschriften und
DIN-Normen entsprechen. Alle Materialien müssen,
soweit handelsüblich,
das Warenzeichen des Herstellers und das
VDE-Prüfzeichen tragen.

2.
Bei allen Stoffen und Bauteilen ist weitestgehend nur
genormtes Material
zu verwenden, d.h. wenn DIN-Bauteile für Verbindungen
und Anschlüsse im
Handel sind, müssen diese verwendet werden.

3.
Wenn Bauteile Verwendung finden müssen, die nicht nach
DIN genormt sind,
so sind sie so auszuwählen, dass sie die konstruktiv
und qualitativ beste
auf dem Markt befindliche Lösung darstellen.

4.
Der Bauherr behält sich das Recht vor, von allen
Stoffen und Bauteilen Muster
anzufordern und die Lieferung von der Genehmigung der
Muster abhängig zu machen.
Für die Beschaffung der Muster können keine
zusätzlichen Kosten geltend gemacht
werden.

5.
Zum Liefer- und Leistungsumfang gehört das Liefern,
Verlegen, betriebsfertige
Montieren (einschließlich Montage- und
Befestigungsmaterial)
und Anschließen aller im Leistungsverzeichnis und in
der Zeichnung
im allgemeinen genannten und ausgeschriebenen
Leistungen und Geräte bis zur
betriebsfertigen Elektroanlage, einschließlich aller
Nebenleistungen (VOB-DIN 18 382).

6.
Beste technische und handwerkliche Verarbeitung im
Sinne der Erfüllung des
beabsichtigten Zwecks und einer größtmöglichen
Lebensdauer ist erforderlich.

7.
Ein im Angebotstext genanntes Fabrikat ist anzubieten.
Im übrigen kann für das genannte Fabrikat ein
technisch Gleichwertiges angeboten werden. Die
Beurteilung
der Gleichwertigkeit obliegt dem Auftraggeber. Er
behält sich vor, die Auswahl des einzusetzenden
Produktes
nach einer Bemusterung zu treffen.
Die angebotenen Preise bleiben von der Auswahl
unberührt. Erfolgt an der vorgesehenen Stelle keine
Bietererklärung, so gilt das vorgesehene Fabrikat als
vereinbart.
Materialien der nachfolgenden Positionen müssen
ungebraucht sein.

8.
Es sind grundsätzlich Lieferungen nach neustem
technischem Stand bzw.
aus der neuesten Typenfertigung anzubieten. Sollten im
Text ältere Typen
genannt sein, ist dies im Anschreiben mitzuteilen und
die Kosten für den
neuen Typ einzusetzen.

9.
Die Leitungsverlegung erfolgt "Dosenlos" (ohne
UP-Abzweigdosen).

10.
Als Leitungsmaterial ist grundsätzlich Mantelleitung
des Typs NYM zu verwenden,
es sei denn, in den Positionen wird etwas anderes
verlangt.
Leitungen des Typs NYIF-J/O (Stegleitungen) dürfen
keine Verwendung finden!

11.
Leuchten sind grundsätzlich mit elektronischen
Betriebsgeräten anzubieten, wenn in der Position nicht
anders angegeben. Die Leuchten müssen
VDE zugelassen und nach den neusten, diesbezüglichen
Vorschriften funkentstört sein.
Alle Leuchten sind grundsätzlich mit den dazugehörigen
Leuchtmittel anzubieten.

12.
Installationshöhen, soweit nicht anders angegeben:
Nach DIN 18 015

13.
Anträge, die der Auftraggeber zu stellen hat, sind vom
Auftragnehmer
vorzubereiten und rechtzeitig unterschriftsreif der
Bauleitung vorzulegen.
Zusätzliche Kosten dafür können nicht geltend gemacht
werden. Eventuelle
Gebühren sind mit den Einheitspreisen abgegolten.

14.
Stemmarbeiten sind nur nach Genehmigung durch die
Bauleitung zulässig.
Die Schlitze im Mauerwerk sind grundsätzlich zu fräsen.

15.
In Zwischendecken und -wänden sind Rohre und Leitungen
ordnungsgemäß,
laut Rücksprache mit der Bauleitung, zu befestigen.

16.
Für die Prüfung auf die Wirksamkeit der geforderten
Schutzmaßnahmen
ist ein Prüfprotokoll und Übergabeschein zu erstellen.

Alle neu errichteten, erweiterten, geänderten oder
reparierten
elektrischen Anlagen sind nach ihrer Fertigstellung
vom Errichter
auf die Wirksamkeit der vorgesehenen Schutzmaßnahmen
zu überprüfen.
Die Prüfung nach DIN VDE 0100 - Teil 600 erstreckt
sich auf:

a) BESICHTIGUNG
b) MESSEN
c) ERPROBEN

17.
Bei Verlegung von Installationsrohren mit Metallmantel
müssen alle Rohrenden mit
Endtüllen versehen werden.

18.
Gerätedosen für Schalter und Steckdosen sowie
Zugkästen sind putzbündig zu
setzen.

19.
Die Verwendung von Gips in Beton, gefliesten Wänden,
Fassaden oder bei
einer Feuchtrauminstallation ist unzulässig. Des
Weiteren dürfen Steigleitungen
nicht mit Gips befestigt werden.

20.
Alle freien Leitungsenden  müssen mit Klemmen versehen
werden.

21.
Für die Ausführung gelten die freigegebenen Montage /
Werkpläne der ausführenden Firma.

22.
In den Installationsplänen ist die Lage der Geräte
nicht maßstäblich eingetragen.
Die genaue Festlegung erfolgt durch den AN, gemeinsam
mit der
Bauleitung bzw. nach DIN 18 015.

23.
Die Installationspläne sind vor Arbeitsbeginn an Hand
der neuesten
Architekturplänen zu überprüfen. Dies gilt vor allem
bei Türanschlägen.

24.
Innerer Blitzschutz/Blitzschutz-Potenzialausgleich,
Überspannungsschutz

Unter Beachtung von DIN VDE 0185, Teil 1, Abschnitt 6,
sind die elektrischen und elektronischen
Einrichtungen in den konsequenten Blitzschutz-
Potentialausgleich einzubeziehen und zu schützen.

Gefährdungen können in Netzsystemen, durch große
Schleifen oder durch gebäudeüberschreitende Leitungen entstehen.

Mit Schutzgeräten beschaltet müssen
Leitungseinführungen in Gebäuden sowie elektronische
Einrichtungen,
wie z.B. Brandmeldeanlage, Computeranlage,
Gebäudeleittechnik, MSR-Anlagen, usw. sein.

25.
Bei der Verkabelung von Heizungs-, Lüftungs- und
Sanitäranlage sind nur
die Leitungen nach Angaben der Lieferfirma zu
verlegen. Das Besorgen der notwendigen Unterlagen, wie
Schemenpläne, Kabelliste usw., sind Nebenleistungen
des Auftragnehmers. Die Abrechnung erfolgt nach
dem tatsächlichen Aufwand (Aufmaß) und
den Einheitspreisen aus dem Leistungsverzeichnis. Wird
es erforderlich entsprechende Geräte
anzuschließen, dann erfolgt die Abrechnung auf Basis
der Einheitspreise aus dem
Leistungsverzeichnis.

26.
Verpackungsentsorgung:
Verpackungen sind nach der Verpackungsgesetz
(VerpackG.) und EU-Verpackungsverordnung (PPWR)
zurückzunehmen.

### Titel 01

*Hinweis*
Einbau einer maschinenraumlosen Aufzugsanlage nach
EN81-20/50, ausgelegt für die Aufnahme eines
Rollstuhlfahrers mit Begleitperson (Aufzugstyp 2 nach
EN81-70)

**01.1 Personenaufzug**
Aufzugstyp:
Aufzug ohne Maschinenraum, elektrisch betrieben

Tragfähigkeit Q (kg):  630

Haltestellen HST:  3

Ladestellen LST:  3

Förderhöhe FH (mm):  5950

Betriebsgeschwindigkeit (m/sec): 1

Energiesparender Antrieb:
im Schachtkopf auf einem Maschinenträger montiert

Kabinenbreite KB (mm):  1100

Kabinentiefe KT (mm):  1400

Kabinenhöhe KH (mm):  2200

Kabinentürart:
zweiteilig einseitig öffnende Schiebetür

Türbreite TB (mm):  900

Türhöhe TH (mm):  2000

Schachttürart:
zweiteilig einseitig öffnende Schiebetür

Schachtausführung:  Mauerwerk (ohne Einbauteile)

Schachtbreite SB (mm):  1600

Schachttiefe ST (mm):  1760

Schachtkopf SK (mm):  2600

Schachtgrube SG (mm):  1100

Die angegebene Schachtkopfhöhe 2600 mm kann aus
baulichen Gründen (Dachschräge) nicht angepasst werden.
Aufgrund dieses reduzierten Schutzraumes sind von AN
Aufzüg
evtl. Mehrkosten für Ersatzmaßnahmen und
Gefahrenanalysen
einzukalkulieren.

Lieferumfang:

ANTRIEB

Typ:
Energiesparender, getriebeloser Seilantrieb.
Lastabtragung über
die Führungsschienen in die Schachtgrube.
Temperaturfühler
als Kaltleiter in jeder Phasenwicklung, Auslösung mit
geringer
Zeitverzögerung. Motorwelle mit aufgesetzter
Treibscheibe.
Zweikreisbremse mit Haftmagnet und
Bremskontrollschalter.
Motor bemessen für Inspektionsfahrt über gesamte
Förderhöhe
ohne Halt.
Zusätzliche, hochwertige Antriebsentkopplung zur
weiteren
Reduzierung der Körperschallimission.

Technische Daten:
Geschwindigkeit: 1 m/sec.

Motorleistung in KW:  '.........'
vom Bieter einzutragen

Nennstrom in A:  '.........'
vom Bieter einzutragen

Anlaufstrom: max. 2,5-facher Nennstrom
Aufhängung: 2:1
Anhaltegenauigkeit: 3 mm

Position:
Der Antrieb ist im Schachtkopf auf einem
Maschinenträger
montiert.

Tragmittel:
Wartungsfreie Stahl- Tragseile.

Seilbefestigungen mittels Schlösser, Ringschrauben und
Aufhängefedern.

SCHACHT

Führungsschiene:
Führungsschienen als kompletter Schienensatz nach
technischer Auslegung gemäß EN 81, blankgezogene bzw.
gehobelte Ausführung. Bearbeitete Schienenstöße für
ruckelfreie Fahrt. Führungsschuhe mit geräuschdämmender
Einlage.

Befestigung:
Jede Führungsschiene wird mit Dübeln befestigt. Die
Dübelmontage der Aufzugsteile erfolgt im vorhandenen
Mauerwerkschacht durch den AN Aufzüge. Die Festigkeit
der Dübelbefestigungen muss durch den AN Aufzüge in
Form von Auszugversuchen dokumentiert werden. Diese
Unterlagen müssen dem Betreiber sowie der ZÜS bei der
Abnahme zur Inverkehrbringung übergeben werden.

Gegengewicht:
Gegengewicht mit stabiler, verwindungssteifer
Rahmenkonstruktion, inklusive Beton- oder
Stahleinlagen und
Fahrbahnverkleidung. Ausgleichsmöglichkeit für
Seillängung.

Gegengewicht-Umwehrung mit kontaktgesicherter
Wartungsklappe in der Schachtgrube.

Gegengewicht mit Gleitführungen

Schachtlicht:
Schachtausleuchtung mittels LED-Lichtband.

Sonstiges:
Abstiegsvorrichtung für Grube in Türschürze.
Kontaktüberwachte Aufsetzeinrichtungen im Schachtkopf
zur
Sicherstellung ausreichender Schutzräume.
Der Aufzug wird in einen bauseitigen Mauerschacht
installiert.

Geschwindigkeitsbegrenzer in typengeprüfter Bauart mit
Abschalter für Steuerstrom und Einrichtung zur
Fernauslösung
mittels Taster im Schaltschrank.

Energiespeichernde Aufsetzpuffer aus geschäumten
Kunststoff.

KABINE

Abmessungen:
1100 mm Breite x 1400 mm Tiefe x 2200 mm Höhe.

Konstruktion:
Kabine in Abkantbauweise mit Haarfugen zwischen den
Wandpaneelen. Grundierter, verwindungssteifer
Stahl-Tragrahmen. Nicht brennbare
Antidröhnbeschichtung.
Geeignet für den Einbau in feuerbeständige Schächte
nach DIN
4102.
Kabinendachgeländer, verzinkt, teilweise klappbar,
elektrische
Sicherheitseinrichtungen nach neuester Vorschrift.

Wände:
Ausführung der Kabinenwände in hochwertigem Edelstahl
Feinschliff mit maschinengeschliffener Oberfläche K
240,
Lichtreflektierend mit gleichmäßiger Flächenwirkung,
langlebig
und strapazierfähig.

Decke/Beleuchtung:
Blendfreie, indirekte Beleuchtung durch LED Wandfluter.
Blende Metall lackiert, Brillantweiß. Filterscheibe und
Leuchtrahmen Acryl Glas Weiß, semitransparent

Kabinendecke in Seidenmattlackierung RAL 9003
Signalweiß.
Die Beleuchtung muss zusätzliche eine umlaufende,
indirekte
Beleuchtung erhalten.

Boden:
Kunststoff-, Kautschuk- (Noppen) oder Vinylbeläge nach
Musterkarte des AN.

Spiegel:
Spiegel an der Rückwand. Glas mit Splitterschutzfolie,
paneelbreit, kabinenhoch, hell, flächenbündig
eingelassen,
Spiegelkanten geschliffen und poliert.

Handlauf:
Edelstahl Feinschliff an einer Seitenwand.
Kabinentief, Ø circa
33,7 mm. Handlaufhalter soll robust in Edelstahl
Vollmaterial
ausgeführt sein. Handlaufendstücke Edelstahl
verschweißt.

Sockelleiste:
Edelstahl Feinschliff, 40 x 20 mm.

Sonstiges:
Fahrkorb mit Gleitführung.

KABINENTÜREN

Abmessungen:
900 mm Breite x 2000 mm Höhe

Typ:
Teleskop-Schiebetür, zweiteilig, einseitig öffnend.

Material:
Edelstahl Feinschliff K240.

Schwelle:
Schwellen aus rutschfesten Aluminiumprofilen.

Antrieb:
Intelligenter, gleichstromgeregelter Türantrieb mit
einstellbaren
Türöffnungs-, Türoffen- und Türschließzeiten.
Einhaltung der
idealen Fahrkurve. Spielfreie Verbindung zwischen
Fahrkorb-
und Schachttür. Maximale Schließkraft 150 N.

Zwangsüberwachung:
Lichtgitter über die gesamte Türhöhe.

SCHACHTTÜREN

Abmessungen:
900 mm Breite x 2000 mm Höhe.

Typ:
Teleskop-Schiebetür, zweiteilig, einseitig öffnend.
Funktion
zeitgleich und präzise zur Kabinentür. Rahmen mit
Knopfkastenausschnitt.
Schachttüren zugelassen für feuerbeständige Schächte
nach
EN81-58 und DIN 4102.

Material:
Edelstahl Feinschliff K240.

Schwelle:
Schwellen aus rutschfesten Aluminiumprofilen

STEUERUNG

Typ:
Steuerung als "offene Steuerung" die es ermöglicht,
ZÜS-Abnahmen  und Überprüfungsarbeiten auch ohne
Eingabegeräte oder zusätzliches Personal der
Herstellerfirma
durchführen zu können.
Einknopf-Sammelsteuerung in modernster Bustechnologie.
Alle
Innen- und Außenkommandos werden gespeichert und
unabhängig von der Fahrtrichtung nacheinander
ausgeführt.
Abschaltung von Kabinenlicht und Anzeigen bei
Stillstand. Bei
Rufeingabe schalten sich die Baugruppen automatisch
wieder
ein, der Aufzug steht wie gewohnt zur Verfügung.
Einsparpotential bis zu 70% des Energieverbrauchs.
Gestaffeltes Herunterfahren von Türantrieb, Lichtgitter
und Steuerung bei längerem Stillstand (Nachtmodus). Die
Steuerung muss sicherheitsrelevante Betriebszustände in
Echtzeit in die Cloud übertragen können.
Zusätzlich soll die Steuerung seitens dem
Aufzugshersteller
zertifiziert sein, so dass optional, bei Abschluss
eines
zusätzlichen Servicevertrages, die Pflichten des
Aufzugswärters
komplett an den AN übergehen (integriertes
Aufzugswärtermodul), so dass bei Bedarf ein bauseitiger
Aufzugswärter komplett entfallen kann.

Funktion:
Bei Überlast werden keine Kommandos ausgeführt. Es
erfolgt
eine Anzeige in der Kabine.

Batteriegepufferte, lastabhängige Befreiungsfahrt in
die nächste
Haltestelle.

Verbotszeichen "Aufzug im Brandfall nicht benutzen"
nach EN
81-73 an 3 Ladestellen.

Notruftaster in der Schachtgrube und auf dem
Kabinendach.

Flachbandhängekabel in erforderlicher Länge und Anzahl.

Position:
Die Steuerung ist in Modulbauweise in den
Aufzugsschacht
integriert. Das Servicemodul wird standardmäßig in der
Türzarge der frei zugänglichen, obersten Haltestelle
angeordnet. Das Servicepaneel kann auch in der
Türzarge einer
beliebigen Haltestelle vorgesehen werden. Die
Brandschutzanforderungen an das Servicemodul sind zu
erfüllen.

Innen-Bedientableau:
Aufgesetztes Bedientableau, Edelstahl Feinschliff,
TFT-Monitor.
Es wird besonderen Wert auf ein schlichtes Design
gelegt.
Daher sollen vorschriftsmäßige Kennzeichnungen wie
Tragkraft,
Aufzugsnummer, Baujahr, CE-Kennzeichnung, "Aufzug im
Brandfall nicht benutzen" usw. nicht extra graviert
oder bedruckt
sein, sondern in der TFT-Anzeige des Innentableaus mit
integriert sein.

Kurzhubtaster nach EN81-70 in Edelstahl Feinschliff,
rund mit visueller und akustischer Rufquittung in LED
Blau und
erhabener Beschriftung, flächenbündig im Tableau
montiert.

Vorzugssteuerung/Direktionssteuerung mittels
Schlüsseltaster
als Profilzylinder in einer Stellung abziehbar im
Bedientableau: 1
Stück.

Außen-Bedientableau:
Bedientableau, Edelstahl Feinschliff, unsichtbar
befestigt, mit
blauer LED Anzeige in der Türzarge, mit
Weiterfahrtspfeilen.
Brandfallpiktogramme auf den Bedientableaus integriert.
Kurzhubtaster nach EN81-70 in Edelstahl Feinschliff,
rund
mit visueller und akustischer Rufquittung in LED Blau
und
erhabener Beschriftung, flächenbündig im Tableau
montiert.

NOTRUF:

Typ:
Digitales Fernnotruf- und Diagnosesystem. Zur
Notrufweiterleitung nach EN 81-28, an die ständig
besetzte
Servicezentrale des Aufzugsunternehmens, inkl.
elektronischer
Missbrauchserkennung.

Die Kommunikation erfolgt wahlweise mittels
IP-Technologie
über den Telefonanschluss oder mittels
4G/LTE-Technologie.
Voraussetzung für UMTS/GSM ist eine ausreichende
Netzabdeckung. Bereitstellung einer GSM-SIM-Karte
durch den
AN-Aufzüge.

Schlüsseltresor:
Lieferung und Einbau eines Schlüsseltresors für den
schnellen
Zugriff auf Haus- und Maschinenraumschlüssel.

Weitere Bedingungen:
Lieferung frei Baustelle einschließlich Verpackung.
Montage und Inbetriebnahme durch, qualifizierte
Fachmonteure
des Bieters.Einsatz von Sub-Unternehmern ist bei
Angebotsabgabe mitzuteilen. Schmiermittel für die
Erstinbetriebnahme. Grubenset und Grubenabstieg nach
Vorschrift.

Lieferung von Hinweis- und Belastungsschildern gem. EN
81,
Selbsthaftende Schilder "Aufzug außer Betrieb", 1
Stück pro
Haltestelle Beschreibung der Aufzugsanlage, allgemeine
Wartungsanleitung und Anlagezeichnungen.

Handlampe nach Erfordernis, sowie
Notentriegelungsschlüssel.
Sämtliche Stahlteile, mit Ausnahme aller
funktionsbedingt
blanken Flächen sind mit Korrosionsschutz zu versehen.
Alle drehenden Teile mit gelbem Sicherheitsanstrich.

Übernahme der Prüfgebühren und Stellung der
Prüfgewichte
und erforderlichen Hilfskräfte zu der ersten Abnahme
durch
zulässige Überwachungsstelle sowie die Durchführung und
Kostenübernahme der Prüfung vor Inbetriebnahme
nach BetrSichV. Liefern der Ankerschienen wie in
vorangegangener Beschreibung angegeben.
Einsetzen nach Angaben des Auftragnehmer Aufzüge und
reinigen bauseits.

Eine gerüstlose Montage ist vorzusehen. Anderenfalls
sind die
notwendigen Montagegerüste vom AN-Aufzüge zu liefern,
nach UVV einzubauen, während der Montage zu unterhalten
und nach der Montage fachgerecht und kostenneutral zu
entsorgen.
Menge: 1,000 St

**01.2 Mauereinfassungen an den Schachttüren**
Lieferung und Montage von 3 Stück Mauereinfassungen an
den
Schachttüren aus hochwertigem Edelstahl Feinschliff mit
maschinengeschliffener Oberfläche K240.
Lichtreflektierend mit
gleichmäßiger Flächenwirkung, langlebig und
strapazierfähig.
Laibungstiefe 25 cm. Spiegel der Mauereinfassung
umlaufend
100 mm.
Menge: 1,000 St

**01.3 Bestandspläne**
Bestandspläne und Dokumentation für die komplette
Aufzugsanlage mit Inhaltsverzeichnis inkl. Grundriss
und
Detailpläne, 2-fach in A4- Stehordnern sowie 1-fach auf
USB-Stick, inkl. der notwendigen Betriebsbücher,
Inbetriebnahmebescheinigung der Abnahmebehörde,
Konformitätsbescheinigung, Prüfbücher usw. liefern und
an den Betreiber bei der Inbetriebnahme übergeben.
Menge: 3,000 St

**01.4 Einweisung Aufzugswärter**
Aufzugswärtereinweisung mit Erstellung eines
Einweisungsprotokolls für 6 Personen
Menge: 1,000 St

**01.5 Sachverständigen-Abnahme**
ZÜS-Abnahme (Inverkehrbringung) der Anlage inklusive
Prüfung vor Inbetriebnahme (PvI) gemäß
Betriebssicherheitsverordnung.

-inkl. Beistellung des notwendigen Fachpersonals
-inkl. Beistellung der notwendigen Prüfgewichte
-inkl. Übernahme der Kosten der Prüfungen und der
Prüfgewichte
-inkl. Erledigung aller notwendigen Formalitäten
Menge: 1,000 St

**01.6 Wartungskosten während der 4-jährigen Gewährleistungsfrist**
Systemwartung der Aufzugsanlage nach
Herstellervorschrift und
den allgemein gültigen Vorschriften, Wartungsintervall
3-monatlich. Notwendige Schmiermittel und Fahrtkosten
müssen enthalten sein. Die Wartung erfolgt durch den
Kundendienst des Herstellers.
Der Jahrespreis ist als Einheitspreis anzugeben.
Menge: 4,000 Jahr

**01.7 Notrufkosten / Bereitschaft / Mobilfunkgebühren**
Kosten für die 24h-Bereitschaft der Notrufzentrale des
AN
Aufzüge ab Inbetriebnahme der Aufzugsanlage. Direkte
Weiterleitung der Notrufe zum Störungsdienst und
Einleitung
der erforderlichen Maßnahmen. Durchführung der
Befreiungsmaßnahmen (24h) mit geeigneten
Servicetechnikern.
Die laufenden Kosten für den Betrieb der GSM-SIM-Karte
müssen in den Preisen enthalten sein.
Der Jahrespreis ist als Einheitspreis anzugeben. Unter
Gesamtbetrag sind die Kosten der Notrufbereitschaft
inkl.
GSM-Gebühren für die Dauer von 4 Jahren ab
Inverkehrbringung anzugeben.
Menge: 4,000 Jahr

**01.8 Stundensatz Vorarbeiter/ Meister/ Obermonteur**
Arbeiten, welche nicht in den vorgenannten Positionen
enthalten
sind und gegen Nachweis zur Ausführung kommen. Diese
Arbeiten dürfen erst nach separater Aufforderung durch
den AG
durchgeführt werden.
Menge: 5,000 h

**01.9 Stundensatz Monteur**
Arbeiten, welche nicht in den vorgenannten Positionen
enthalten
sind und gegen Nachweis zur Ausführung kommen. Diese
Arbeiten dürfen erst nach separater Aufforderung durch
den AG
durchgeführt werden.
Menge: 5,000 h

USt %: 19,00
